# Válvula de esfera hexagonal, referencia 2006 04 de Genebre. 1 pieza H-H 1/2 - De Genebre

- Propiedad del archivo: CONSTRUNARIO
- Formato: FIEBDC-3/2012
- Programa: Construnario Versión 3.51
- Fecha de los precios: 28/04/2022
- Divisa: EUR

**GEN2006 04** u Válvula de esfera hexagonal, referencia 2006 04 de Genebre. 1 pieza H-H 1/2 - De Genebre
Precio: 17.74
Válvula esfera paso reducido 1 pieza h-h. Construcción AISI 316 pulido - asientos ptfe + f.v. extremos rosca gas din 2999. Pn 63. Temp. -25ºC +180ºC. Mando manual 1/2". Código EAN: 8428381175834
