# Válvula de esfera paso total, alta presión, referencia 2007 03 de Genebre. Serie 1500 G 3/8 - De Genebre

- Propiedad del archivo: CONSTRUNARIO
- Formato: FIEBDC-3/2012
- Programa: Construnario Versión 3.51
- Fecha de los precios: 28/04/2022
- Divisa: EUR

**GEN2007 03** u Válvula de esfera paso total, alta presión, referencia 2007 03 de Genebre. Serie 1500 G 3/8 - De Genebre
Precio: 67.23
Rosca BSP. Acero al carbono ASTM A105. Esfera y eje inoxidable 304. Asientos PEEK. Serie 1500 (225 bar). Código EAN: 8428381286752
