# Válvula de esfera paso total, referencia 2007N 04 de Genebre. Alta presión. Acero al carbono. Serie 1500 NPT 1/2 - De Genebre

- Propiedad del archivo: CONSTRUNARIO
- Formato: FIEBDC-3/2012
- Programa: Construnario Versión 3.51
- Fecha de los precios: 28/04/2022
- Divisa: EUR

**GEN2007N 04** u Válvula de esfera paso total, referencia 2007N 04 de Genebre. Alta presión. Acero al carbono. Serie 1500 NPT 1/2 - De Genebre
Precio: 84.32
- Rosca NPT. Acero al carbono ASTM A105. Esfera y eje inoxidable 304. Asientos PEEK. Serie 1500 (225 bar). - Precios a consultar. Código EAN: 8428381286820
