# Válvula de esfera paso estándar, referencia 2008 09 de Genebre. 2 piezas 2000WOG RG 2 - De Genebre

- Propiedad del archivo: CONSTRUNARIO
- Formato: FIEBDC-3/2012
- Programa: Construnario Versión 3.51
- Fecha de los precios: 28/04/2022
- Divisa: EUR

**GEN2008 09** u Válvula de esfera paso estándar, referencia 2008 09 de Genebre. 2 piezas 2000WOG RG 2 - De Genebre
Precio: 127.94
Válvula esfera paso estándar 2 piezas. Construcción acero inox. cf8m (316) microfusión. Juntas y asientos ptfe+fv. Extremos roscas gas din 2999. Pn 140. Temp. -25ºC +180ºC mando manual por palanca con sistema de bloqueo 2". Código EAN: 8428381219422
