# Válvula de esfera paso total, referencia 2009 02 de Genebre. Inox 2 piezas H-H palomilla 1/4 - De Genebre

- Propiedad del archivo: CONSTRUNARIO
- Formato: FIEBDC-3/2012
- Programa: Construnario Versión 3.51
- Fecha de los precios: 28/04/2022
- Divisa: EUR

**GEN2009 02** u Válvula de esfera paso total, referencia 2009 02 de Genebre. Inox 2 piezas H-H palomilla 1/4 - De Genebre
Precio: 18.26
Válvula esfera paso total 2 piezas. Construcción acero inoxidable cf8m (316) microfusión. Extremos m-h rosca gas din 2999. Asientos ptfe+15%fv. Tórica eje vitón. Pn 63. Temp. -25ºC +180ºC. Mando manual por palomilla 1/4". Código EAN: 8428381225836
