# Válvula de esfera paso total, referencia 2011 06 de Genebre. Inoxidable, 2 piezas I304, 1 - De Genebre

- Propiedad del archivo: CONSTRUNARIO
- Formato: FIEBDC-3/2012
- Programa: Construnario Versión 3.51
- Fecha de los precios: 28/04/2022
- Divisa: EUR

**GEN2011 06** u Válvula de esfera paso total, referencia 2011 06 de Genebre. Inoxidable, 2 piezas I304, 1 - De Genebre
Precio: 23.52
Acero inoxidable. CF8 (304) microfusión. Extremos: rosca gas DIN 2999. Asientos: PTFE+15% FV. Tórica eje Viton. Código EAN: 8428381281535
