# Válvula esfera paso total, referencia 2013 03 de Genebre. 2 piezas 3/8 - De Genebre

- Propiedad del archivo: CONSTRUNARIO
- Formato: FIEBDC-3/2012
- Programa: Construnario Versión 3.51
- Fecha de los precios: 28/04/2022
- Divisa: EUR

**GEN201303** u Válvula esfera paso total, referencia 2013 03 de Genebre. 2 piezas 3/8 - De Genebre
Precio: 18.81
Válvula esfera paso total 2 piezas. Construcción: acero inox. CF8M (316) microfusión. Extremos: M-H rosca gas ISO 7-1 (EN 10226-1). Asientos: PTFE + 15% FV. Tórica eje Viton. PN 63, Temperatura: -25ºC +180ºC. Mando manual por palanca con sistema de bloqueo.
