# Válvula de esfera paso total, referencia 2014 03 de Genebre. Inox 2 piezas 3/8 - De Genebre

- Propiedad del archivo: CONSTRUNARIO
- Formato: FIEBDC-3/2012
- Programa: Construnario Versión 3.51
- Fecha de los precios: 28/04/2022
- Divisa: EUR

**GEN2014 03** u Válvula de esfera paso total, referencia 2014 03 de Genebre. Inox 2 piezas 3/8 - De Genebre
Precio: 17.92
Válvula esfera paso total 2 piezas. Construcción acero inox. cf 8m s (316) microfusión. Extremos rosca npt. Juntas y asiento ptfe+15%fv. Tórica eje vitón pn 63. temp. -25ºC + 180ºC. Mando manual por palanca con sistema de bloqueo 3/8". Código EAN: 8428381207344
