# Válvula de esfera paso total, referencia 2025 09 de Genebre. 3 piezas inox 2 - De Genebre

- Propiedad del archivo: CONSTRUNARIO
- Formato: FIEBDC-3/2012
- Programa: Construnario Versión 3.51
- Fecha de los precios: 28/04/2022
- Divisa: EUR

**GEN2025 09** u Válvula de esfera paso total, referencia 2025 09 de Genebre. 3 piezas inox 2 - De Genebre
Precio: 144.50
Válvula esfera paso total 3 piezas. Construcción acero inox. cf8m (316) microfusión. Rosca gas din 2999. juntas y asientos ptfe +15%fv. Tórica eje vitón. pn 63. temp. -25ºc +180ºc. Montaje directo s/iso 5211 con sistema de bloqueo 3" de Genebre 2025 Código EAN: 8428381055433
