# Válvula de esfera paso total, referencia 2025 12 de Genebre. 3 piezas inox 4 - De Genebre

- Propiedad del archivo: CONSTRUNARIO
- Formato: FIEBDC-3/2012
- Programa: Construnario Versión 3.51
- Fecha de los precios: 28/04/2022
- Divisa: EUR

**GEN2025 12** u Válvula de esfera paso total, referencia 2025 12 de Genebre. 3 piezas inox 4 - De Genebre
Precio: 846.01
VÁLVULA ESFERA PASO TOTAL 3 PIEZAS. CONSTRUCCIÓN ACERO INOX. CF8M (316) MICROFUSIÓN. ROSCA GAS DIN 2999. JUNTAS Y ASIENTOS PTFE +15%FV. TORICA EJE VITON. PN 63. TEMP. -25ºC +180ºC. MONTAJE DIRECTO S/ISO 5211 CON SISTEMA DE BLOQUEO 4" DE GENEBRE 2025 Código EAN: 8428381055464
