# Válvula de esfera paso total, referencia 2025N 07 de Genebre. 3 piezas inox NPT 1 1/4 - De Genebre

- Propiedad del archivo: CONSTRUNARIO
- Formato: FIEBDC-3/2012
- Programa: Construnario Versión 3.51
- Fecha de los precios: 28/04/2022
- Divisa: EUR

**GEN2025N 07** u Válvula de esfera paso total, referencia 2025N 07 de Genebre. 3 piezas inox NPT 1 1/4 - De Genebre
Precio: 82.17
Válvula de esfera paso total 3 piezas. Rosca npt. Construcción acero inox. din 14408 (astm a351 cf 8m ss.316) microfusión. Extremos rosca npt din 2999. Juntas y asiento ptfe+15%fv. Tórica eje vitón pn 63. temp. -25ºc + 180ºc. Mando manual por palanca con sistema de bloqueo 4’’. Código EAN: 8428381193357
