# Válvula de esfera paso total, referencia 2026 08 de Genebre. Inox, 3 piezas Butt Weld 1/2 - De Genebre

- Propiedad del archivo: CONSTRUNARIO
- Formato: FIEBDC-3/2012
- Programa: Construnario Versión 3.51
- Fecha de los precios: 28/04/2022
- Divisa: EUR

**GEN2026 08** u Válvula de esfera paso total, referencia 2026 08 de Genebre. Inox, 3 piezas Butt Weld 1/2 - De Genebre
Precio: 101.46
Válvula esfera paso total 3 piezas Butt Weld ANSI b 16.25. Construcción acero inox. cf8m (316) microfusión. Juntas y asientos ptfe +15%fv. Tórica eje vitón pn 63. Temp. -25ºC +180ºC. Mando manual por palanca. Montaje directo s/iso 5211 con sistema de bloqueo 1 1/2". Código EAN: 8428381055518
