# Válvula de esfera paso total, referencia 2027 09 de Genebre. Inox, 3 piezas Socket Weld 2 - De Genebre

- Propiedad del archivo: CONSTRUNARIO
- Formato: FIEBDC-3/2012
- Programa: Construnario Versión 3.51
- Fecha de los precios: 28/04/2022
- Divisa: EUR

**GEN2027 09** u Válvula de esfera paso total, referencia 2027 09 de Genebre. Inox, 3 piezas Socket Weld 2 - De Genebre
Precio: 144.50
Válvula esfera paso total 3 piezas Socket Weld ANSI b 16.11. Construcción acero inox. cf8m (316) microfusión. Juntas y asientos ptfe +15%fv. Tórica eje vitón. pn 63. temp. -25ºC +180ºC. Mando manual por palanca montaje directo s/din 5211. Con sistema de bloqueo 2". Código EAN: 8428381055617
