# Válvula de esfera paso total, referencia 2034 05 de Genebre. 3 piezas WCB 3/4 - De Genebre

- Propiedad del archivo: CONSTRUNARIO
- Formato: FIEBDC-3/2012
- Programa: Construnario Versión 3.51
- Fecha de los precios: 28/04/2022
- Divisa: EUR

**GEN2034 05** u Válvula de esfera paso total, referencia 2034 05 de Genebre. 3 piezas WCB 3/4 - De Genebre
Precio: 25.44
Const. acero al carbono “WCB” (microfusión). Esfera y eje inoxidable 316. Rosca gas ISO 7-1 (EN 10226-1). Asientos PTFE + 15% FV. 1000 wog. Temp. -25ºC +180ºC. Mando manual por palanca con sistema de bloqueo. Código EAN: 8428381231059
