# Válvula de esfera paso total, referencia 2034N 03 de Genebre. 3 piezas WCB NPT 3/8 - De Genebre

- Propiedad del archivo: CONSTRUNARIO
- Formato: FIEBDC-3/2012
- Programa: Construnario Versión 3.51
- Fecha de los precios: 28/04/2022
- Divisa: EUR

**GEN2034N 03** u Válvula de esfera paso total, referencia 2034N 03 de Genebre. 3 piezas WCB NPT 3/8 - De Genebre
Precio: 16.25
Válvula esfera paso total 3 piezas. Rosca npt. Construcción acero al carbono "wcb" (microfusión). Esfera y eje inoxidable 316. Asientos ptfe + 15% fv. 10000 wog. temp. -25ºc + 180ºc. Mando manual por palanca con sistema de bloqueo 4". Código EAN: 8428381233633
