# Válvula de esfera paso reducido, referencia 2040 102 de Genebre. Inox, 3 vías tipo L 2 1/2 - De Genebre

- Propiedad del archivo: CONSTRUNARIO
- Formato: FIEBDC-3/2012
- Programa: Construnario Versión 3.51
- Fecha de los precios: 28/04/2022
- Divisa: EUR

**GEN2040 10** u Válvula de esfera paso reducido, referencia 2040 102 de Genebre. Inox, 3 vías tipo L 2 1/2 - De Genebre
Precio: 787.25
Const.: AISI 316 - Cuatro asientos PTFE+FV juntas cuerpo y eje: PTFE tórica eje: Vitón. Extremos: Rosca gas ISO 7-1 (EN 10226-1). PN 63. Temp. -25ºC +180ºC. Montaje directo S/ISO 5211. Mando manual por palanca con sistema de bloqueo.
