# Válvula de esfera paso reducido, referencia 2041 02 de Genebre. Inox, 3 vías tipo T, 1/4 - De Genebre

- Propiedad del archivo: CONSTRUNARIO
- Formato: FIEBDC-3/2012
- Programa: Construnario Versión 3.51
- Fecha de los precios: 28/04/2022
- Divisa: EUR

**GEN2041 02** u Válvula de esfera paso reducido, referencia 2041 02 de Genebre. Inox, 3 vías tipo T, 1/4 - De Genebre
Precio: 68.67
Válvula esfera 3 vías paso reducido tipo "t". Asientos ptfe+fv. Juntas cuerpo y eje ptfe. tórica eje viton. Extremos rosca gas din 2999. pn 63. temp. -30ºc +180ºc montaje directo s/iso 5211. Mando manual por palanca con sistema de bloqueo 2 1/2". Código EAN: 8428381002307
