# Válvula de esfera paso total, referencia 2048 06 de Genebre. Con racord dos piezas 1 - De Genebre

- Propiedad del archivo: CONSTRUNARIO
- Formato: FIEBDC-3/2012
- Programa: Construnario Versión 3.51
- Fecha de los precios: 28/04/2022
- Divisa: EUR

**GEN204806** u Válvula de esfera paso total, referencia 2048 06 de Genebre. Con racord dos piezas 1 - De Genebre
Precio: 36.27
Const.: acero inox. CF8M (316) microfusión. Extremos: M-H rosca gas ISO 7-1 (EN 10226-1). Asientos:PTFE + 15% FV. Tórica eje Viton. PN 63, Temp: -25ºC + 180ºC. Mando manual por palanca con sistema bloqueo.
