# Válvula de esfera paso total, referencia 2053 04 de Genebre. Fondo cuba I-316 extremo BW 1/2' - De Genebre

- Propiedad del archivo: CONSTRUNARIO
- Formato: FIEBDC-3/2012
- Programa: Construnario Versión 3.51
- Fecha de los precios: 28/04/2022
- Divisa: EUR

**GEN2053 04** u Válvula de esfera paso total, referencia 2053 04 de Genebre. Fondo cuba I-316 extremo BW 1/2' - De Genebre
Precio: 222.52
Válvula esfera paso total fondo de cubas. Construcción acero inox. Cf8m (316) y 316l (fondo de cubas). Extremo butt weld ansi b 16.25 y fondo de cubas. Asientos ptfe + 15% fv. Tórica eje vitón. Pn 63. Temp: -25ºc + 180ºc. Montaje directo según iso 5211. Mando manual por palanca con sistema de bloqueo. Medida 1/2". Código EAN: 8428381252443
