# Válvula de compuerta, referencia 2100 11 de Genebre. Cierre de EPDM. Extremos ranurados 3' - De Genebre

- Propiedad del archivo: CONSTRUNARIO
- Formato: FIEBDC-3/2012
- Programa: Construnario Versión 3.51
- Fecha de los precios: 28/04/2022
- Divisa: EUR

**GEN210011** u Válvula de compuerta, referencia 2100 11 de Genebre. Cierre de EPDM. Extremos ranurados 3' - De Genebre
Precio: 343.43
Const. Cuerpo y bonete de fundición nodular GGG.40. Diseño según AWWA C515. Ranurado según AWWA C606. Distancia entre caras según ASME B16.10. Husillo ascendente. Presión de trabajo 300 PSI. Temp. de trabajo: 0ºC +80ºC. Certificación UL/FM. Código EAN: 8428381001959
