# 21005 Sumidero inoxidable Click-Ge 10x10 D40 - De Genebre

- Propiedad del archivo: CONSTRUNARIO
- Formato: FIEBDC-3/2012
- Programa: Construnario Versión 3.51
- Fecha de los precios: 02/05/2022
- Divisa: EUR

**GEN21005** 21005 Sumidero inoxidable Click-Ge 10x10 D40 - De Genebre
Precio: 11.25
21005 Sumidero inoxidable Click-Ge 10x10 D40. Código EAN: 8428381082668
