# 21008 Sumidero inoxidable Click-Ge 20x20 D95 - De Genebre

- Propiedad del archivo: CONSTRUNARIO
- Formato: FIEBDC-3/2012
- Programa: Construnario Versión 3.51
- Fecha de los precios: 02/05/2022
- Divisa: EUR

**GEN21008** u 21008 Sumidero inoxidable Click-Ge 20x20 D95 - De Genebre
Precio: 35.50
21008 Sumidero inoxidable Click-Ge 20x20 D95. Código EAN: 8428381082699
