# 21009 Sumidero inox 15x15 - De Genebre

- Propiedad del archivo: CONSTRUNARIO
- Formato: FIEBDC-3/2012
- Programa: Construnario Versión 3.51
- Fecha de los precios: 02/05/2022
- Divisa: EUR

**GEN21009** u 21009 Sumidero inox 15x15 - De Genebre
Precio: 17.57
Fabricado en acero inoxidable AISI 304. Código EAN: 8428381082705
