# Válvula de compuerta cierre de EPDM, referencia 2100D 10 de Genebre. Extremos ranurados DN65 - De Genebre

- Propiedad del archivo: CONSTRUNARIO
- Formato: FIEBDC-3/2012
- Programa: Construnario Versión 3.51
- Fecha de los precios: 28/04/2022
- Divisa: EUR

**GEN2100D10** u Válvula de compuerta cierre de EPDM, referencia 2100D 10 de Genebre. Extremos ranurados DN65 - De Genebre
Precio: 300.25
Const. Cuerpo y bonete de fundición nodular GGG.40. Diseño según AWWA C515. Ranurado según AWWA C606. Distancia entre caras según ASME B16.10. Husillo ascendente. Presión de trabajo 300 PSI. Temp. de trabajo: 0ºC +80ºC. Certificación UL/FM. Código EAN: 8434055019250
