# Válvula de mariposa tipo Wafer, referencia 2101 11 de Genebre. Montaje entre bridas PN10/16, 3 - De Genebre

- Propiedad del archivo: CONSTRUNARIO
- Formato: FIEBDC-3/2012
- Programa: Construnario Versión 3.51
- Fecha de los precios: 28/04/2022
- Divisa: EUR

**GEN2101 11** u Válvula de mariposa tipo Wafer, referencia 2101 11 de Genebre. Montaje entre bridas PN10/16, 3 - De Genebre
Precio: 505.40
Válvula mariposa tipo wafer Montaje entre bridas PN 10/16 - ANSI 150 lbs Cuerpo fundición nodular GGG-40. Eje y disco: Inox. 316. Asiento: PTFE con base de EPDM. Temp. -25ºC + 180ºC. Mando manual por palanca hasta 5”, mayor de 5”con reductor. Longitud entre caras según DIN 3202K1. Código EAN: 8428381047858
