# 21012 Sumidero sifónico inox. 15x15 - De Genebre

- Propiedad del archivo: CONSTRUNARIO
- Formato: FIEBDC-3/2012
- Programa: Construnario Versión 3.51
- Fecha de los precios: 02/05/2022
- Divisa: EUR

**GEN21012** u 21012 Sumidero sifónico inox. 15x15 - De Genebre
Precio: 87.51
Fabricado en acero inoxidable AISI 304. Código EAN: 8428381082736
