# 21014 Sumidero sifónico inoxidable 7x80 - De Genebre

- Propiedad del archivo: CONSTRUNARIO
- Formato: FIEBDC-3/2012
- Programa: Construnario Versión 3.51
- Fecha de los precios: 02/05/2022
- Divisa: EUR

**GEN21014** u 21014 Sumidero sifónico inoxidable 7x80 - De Genebre
Precio: 218.16
Fabricado en acero inoxidable AISI 304. Código EAN: 8428381296188
