# Válvula de esfera paso total 1 pieza, referencia 2105 08 de Genebre. Tipo Wafer PN 10/16 1 1/2 - De Genebre

- Propiedad del archivo: CONSTRUNARIO
- Formato: FIEBDC-3/2012
- Programa: Construnario Versión 3.51
- Fecha de los precios: 28/04/2022
- Divisa: EUR

**GEN2105 08** u Válvula de esfera paso total 1 pieza, referencia 2105 08 de Genebre. Tipo Wafer PN 10/16 1 1/2 - De Genebre
Precio: 183.46
Tipo Wafer. Válvula esfera paso total 1 pieza montaje entre bridas pn-16. Cuerpo acero carbono a-105. Bola eje y tapa inox. AISI 304. Asientos y juntas ptfe. Temp. -20ºC +180ºC. Mando manual por palanca. Medida 1 1/2". Código EAN: 8428381002512
