# Válvula de mariposa tipo Lug, referencia 2108 110 de Genebre. Montaje entre bridas PN 10/16, 3 - De Genebre

- Propiedad del archivo: CONSTRUNARIO
- Formato: FIEBDC-3/2012
- Programa: Construnario Versión 3.51
- Fecha de los precios: 28/04/2022
- Divisa: EUR

**GEN2108 11** u Válvula de mariposa tipo Lug, referencia 2108 110 de Genebre. Montaje entre bridas PN 10/16, 3 - De Genebre
Precio: 84.91
Válvula mariposa tipo Lug. Montaje entre bridas pn10/16. Pn16 <- dn150 - pn10 -> dn200. Cuerpo fundición nodular ggg40. Disco cf8m (316). Elastómero epdm. Tóricas eje nbr. Temperatura de trabajo -20ºC + 120ºC. Montaje actuador s/ iso 5211. Palanca hasta 10". Reductor manual a partir de 12" medida 3". Código EAN: 8428381045922
