# Válvula de mariposa tipo Lug, referencia 2108A 28 de Genebre. Montaje entrebridas ANSI 125/150, 20 - De Genebre

- Propiedad del archivo: CONSTRUNARIO
- Formato: FIEBDC-3/2012
- Programa: Construnario Versión 3.51
- Fecha de los precios: 28/04/2022
- Divisa: EUR

**GEN2108A 28** u Válvula de mariposa tipo Lug, referencia 2108A 28 de Genebre. Montaje entrebridas ANSI 125/150, 20 - De Genebre
Precio: 4579.30
Válvula mariposa tipo Lug. Montaje entre bridas ansi 125/150 cuerpo fundición nodular ggg-40 disco cf8m (316). Elastómero epdm. Tóricas eje nbr. Temp trab -20ºC +120ºC. Montaje actuador s/iso 5211. Palanca hasta 10". Reductor manual a partir de 12" medida 12". Código EAN: 8428381254577
