# Válvula de mariposa tipo wafer, referencia 2109 14 de Genebre. PN-10/16. ANSI 150, disco 316/EPDM 6' - De Genebre

- Propiedad del archivo: CONSTRUNARIO
- Formato: FIEBDC-3/2012
- Programa: Construnario Versión 3.51
- Fecha de los precios: 28/04/2022
- Divisa: EUR

**GEN2109 14** u Válvula de mariposa tipo wafer, referencia 2109 14 de Genebre. PN-10/16. ANSI 150, disco 316/EPDM 6' - De Genebre
Precio: 156.79
Válvula mariposa tipo Wafer pn 10/16. Ansi 150 lbs. Mando manual. Cuerpo hierro fundido +epoxy. Disco acero inox. Aisi 316. Elastómero epdm. Tóricas eje nbr. Temp. Max. 120ºC brida montaje actuadores s/iso 5211. Palanca fundición hasta 10". Reductor manual a partir de 12" medida 6". Código EAN: 8428381142218
