# Válvula de esfera paso total inox 1 pieza, referencia 2110 06 de Genebre. Tipo Wafer 1 - De Genebre

- Propiedad del archivo: CONSTRUNARIO
- Formato: FIEBDC-3/2012
- Programa: Construnario Versión 3.51
- Fecha de los precios: 28/04/2022
- Divisa: EUR

**GEN2110 06** u Válvula de esfera paso total inox 1 pieza, referencia 2110 06 de Genebre. Tipo Wafer 1 - De Genebre
Precio: 244.64
Tipo Wafer. Válvula esfera paso total 1 pieza montaje entre bridas pn 16. Cuerpo bola y eje inox. AISI 316. Asientos y juntas ptfe. Tep. -20ºC + 180ºC. Mando manual por palanca. Medida 1". Código EAN: 8428381002604
