# Válvula mariposa, referencia 2114 10 de Genebre. Extremos ranurados con reductor manual 2 1/2' - De Genebre

- Propiedad del archivo: CONSTRUNARIO
- Formato: FIEBDC-3/2012
- Programa: Construnario Versión 3.51
- Fecha de los precios: 28/04/2022
- Divisa: EUR

**GEN211410** u Válvula mariposa, referencia 2114 10 de Genebre. Extremos ranurados con reductor manual 2 1/2' - De Genebre
Precio: 180.35
Cuerpo fundición nodular GGG.40. Disco fundición nodular + EPDM. Diseño según API 609. Distancia entre caras según ASME B16.10. Presión de trabajo 300 PSI. Temp. de trabajo: 0ºC +80ºC. Certificación UL/FM. Código EAN: 8434055019366
