# Válvula de esfera paso total, con cámara de calefacción, referencia 2119 09 de Genebre. 1 pieza, 2 - De Genebre

- Propiedad del archivo: CONSTRUNARIO
- Formato: FIEBDC-3/2012
- Programa: Construnario Versión 3.51
- Fecha de los precios: 28/04/2022
- Divisa: EUR

**GEN2119 09** u Válvula de esfera paso total, con cámara de calefacción, referencia 2119 09 de Genebre. 1 pieza, 2 - De Genebre
Precio: 685.76
Válvula esfera Paso Total 1 pieza con cámara de calefacción. Montaje entre bridas PN-16. Const. Acero Inox CF8M (316) Microfusión. Esfera y eje inoxidable 316. Asientos PTFE + 15% FV. PN – 16. Temp. –25 ºC + 180 ºC. Montaje directo s/ ISO 5211. Mando manual por palanca con sistema de bloqueo. Código EAN: 8428381288138
