# Válvula de compuerta inox, referencia 2220 07 de Genebre. PN 16,1 1/4' - De Genebre

- Propiedad del archivo: CONSTRUNARIO
- Formato: FIEBDC-3/2012
- Programa: Construnario Versión 3.51
- Fecha de los precios: 28/04/2022
- Divisa: EUR

**GEN2220 07** u Válvula de compuerta inox, referencia 2220 07 de Genebre. PN 16,1 1/4' - De Genebre
Precio: 123.49
Válvula de compuerta pn 16. Construcción inox. Cf8m (316) microfusión. Juntas ptfe. Conexión rosca gas din 2999. Presión max.: 16 kg/cm2 a 120ºc. 10 kg/cm2 a 180ºC. Temp. Min: -30ºc. Medida 1 1/4". Código EAN: 8428381002727
