# Válvula de aguja, referencia 2221 02 de genebre. Rosca gas H-H A-105 3000 1/4' - De Genebre

- Propiedad del archivo: CONSTRUNARIO
- Formato: FIEBDC-3/2012
- Programa: Construnario Versión 3.51
- Fecha de los precios: 28/04/2022
- Divisa: EUR

**GEN2221 02** u Válvula de aguja, referencia 2221 02 de genebre. Rosca gas H-H A-105 3000 1/4' - De Genebre
Precio: 27.98
Válvula de aguja- 3000lbs rosca gas h-h. Construcción acero a 105. Aguja inox a182 f6+térmico. Estopada ptfe. Presión máxima de trabajo 210 bar. Temperatura de trabajo -20ºC a 250ºC medida 1/4". Código EAN: 8428381052845
