# Válvula de aguja, referencia 2225 03 de Genebre. 6000 BSP H-H 3/8' - De Genebre

- Propiedad del archivo: CONSTRUNARIO
- Formato: FIEBDC-3/2012
- Programa: Construnario Versión 3.51
- Fecha de los precios: 28/04/2022
- Divisa: EUR

**GEN2225 03** u Válvula de aguja, referencia 2225 03 de Genebre. 6000 BSP H-H 3/8' - De Genebre
Precio: 69.37
Válvula de aguja 6000lbs. Construcción en acero inox a 182 f 316/ aguja inox a182 f316 + t. térmico. Estopada ptfe. Presión máxima de trabajo 410bar. Temperatura de trabajo -54ºC a 250ºC. Medida 3/8". Código EAN: 8428381259633
