# Válvula de aguja, referencia 2226 02 de Genebre. 6000 BSP M-H con purga 1/4' - De Genebre

- Propiedad del archivo: CONSTRUNARIO
- Formato: FIEBDC-3/2012
- Programa: Construnario Versión 3.51
- Fecha de los precios: 28/04/2022
- Divisa: EUR

**GEN2226 02** u Válvula de aguja, referencia 2226 02 de Genebre. 6000 BSP M-H con purga 1/4' - De Genebre
Precio: 84.33
Válvula de aguja 6000lbs con purga. Construcción acero inox a182 f316/ aguja inox a182 f316+ t. Térmico. Rosca din 2999. Estopada ptfe. Presión máxima de trabajo 410 bar. Temperatura de trabajo -54ºC a 250ºC. Medida 1/4". Código EAN: 8428381259718
