# Válvula de globo con fuelle, referencia 2231 09 de Genebre. PN16 WCB 2' - De Genebre

- Propiedad del archivo: CONSTRUNARIO
- Formato: FIEBDC-3/2012
- Programa: Construnario Versión 3.51
- Fecha de los precios: 28/04/2022
- Divisa: EUR

**GEN2231 09** u Válvula de globo con fuelle, referencia 2231 09 de Genebre. PN16 WCB 2' - De Genebre
Precio: 298.66
Válvula de globo con fuelle- bridas din pn 16. Construcción cuerpo y bonete acero al carbono gs-c25 (wcb). Material de fuelle inoxidable 304. Junta y empaquetadura de grafito. Material de cierre: inoxidable. Temperatura máxima de trabajo 350ºc. Medida 2”. Código EAN: 8428381054375
