# Válvula de compuerta con bridas, referencia 2232A 08 de Genebre. ANSI clase 150 1 1/2' - De Genebre

- Propiedad del archivo: CONSTRUNARIO
- Formato: FIEBDC-3/2012
- Programa: Construnario Versión 3.51
- Fecha de los precios: 28/04/2022
- Divisa: EUR

**GEN2232A 08** u Válvula de compuerta con bridas, referencia 2232A 08 de Genebre. ANSI clase 150 1 1/2' - De Genebre
Precio: 253.40
Válvula de compuerta con bridas ansi clase 150. Construcción cuerpo y bonete acero forjado astm a 105n. Material de cierre: asiento con stellite. Compuerta: astm a182 - f6a (trim #8/xu). Bonete atornillado. Medida 1 1/2". Código EAN: 8428381262015
