# Válvula de compuerta clase 800 , referencia 2232N 04 de Genebre. NPT 1/2' - De Genebre

- Propiedad del archivo: CONSTRUNARIO
- Formato: FIEBDC-3/2012
- Programa: Construnario Versión 3.51
- Fecha de los precios: 28/04/2022
- Divisa: EUR

**GEN2232N 04** u Válvula de compuerta clase 800 , referencia 2232N 04 de Genebre. NPT 1/2' - De Genebre
Precio: 68.70
VÁLVULA DE COMPUERTA CLASE 800. CONSTRUCCIÓN CUERPO Y BONETE ACERO FORJADO ASTM A105N. MATERIAL DE CIERRE: ASIENTO CON STELLITE. COMPUERTA: ASTM A182 - F6A. (TRIM #8/XU). BONETE ATORNILLADO. EXTREMOS ROSCADOS NPT. MEDIDA 1/2" DE GENEBRE 2232N Código EAN: 8428381245841
