# Válvula de compuerta A105, referencia 2232S 04 de Genebre. Clase 800 S.W. 1/2' - De Genebre

- Propiedad del archivo: CONSTRUNARIO
- Formato: FIEBDC-3/2012
- Programa: Construnario Versión 3.51
- Fecha de los precios: 28/04/2022
- Divisa: EUR

**GEN2232S 04** u Válvula de compuerta A105, referencia 2232S 04 de Genebre. Clase 800 S.W. 1/2' - De Genebre
Precio: 68.70
Válvula de compuerta clase 800 extremos socket weld. Contrucción cuerpo y bonete acero forjado astm a 105n. Material de cierre: asiento con stellite. Compuerta: astm a 182 - f6a. (trim #8/xu). Bonete atornillado. Medida 1/2". Código EAN: 8428381245902
