# Válvula de globo con bridas, referencia 2233A 05 de Genebre. ANSI clase 150 3/4' - De Genebre

- Propiedad del archivo: CONSTRUNARIO
- Formato: FIEBDC-3/2012
- Programa: Construnario Versión 3.51
- Fecha de los precios: 28/04/2022
- Divisa: EUR

**GEN2233A 05** u Válvula de globo con bridas, referencia 2233A 05 de Genebre. ANSI clase 150 3/4' - De Genebre
Precio: 101.92
Válvula de globo con bridas ansi clase 150. Constr. Cuerpo y bonete acero forjado astm a105n. Material de cierre: asiento con stellite. Disco: astm a182- f6a. (trim #8/xu). Bonete atornillado. Medida 3/4". Código EAN: 8428381262053
