# Válvula de globo A105, referencia 2233N 08 de Genebre. Clase 800 NPT 1 1/2' - De Genebre

- Propiedad del archivo: CONSTRUNARIO
- Formato: FIEBDC-3/2012
- Programa: Construnario Versión 3.51
- Fecha de los precios: 28/04/2022
- Divisa: EUR

**GEN2233N 08** u Válvula de globo A105, referencia 2233N 08 de Genebre. Clase 800 NPT 1 1/2' - De Genebre
Precio: 175.40
Válvula de globo clase 800. Construcción, cuerpo y bonete acero forjado astm a105n. Material de cierre: asiento con stellite. Disco: astm a182 - f6a (trim #8/xu). Bonete atornillado. Extremos roscados npt. Medida 1 1/2". Código EAN: 8428381246008
