# Válvula de retención A105, referencia 2234N 09 de Genebre. Clase 800 NPT 2' - De Genebre

- Propiedad del archivo: CONSTRUNARIO
- Formato: FIEBDC-3/2012
- Programa: Construnario Versión 3.51
- Fecha de los precios: 28/04/2022
- Divisa: EUR

**GEN2234N 09** u Válvula de retención A105, referencia 2234N 09 de Genebre. Clase 800 NPT 2' - De Genebre
Precio: 258.87
Válvula de retención clase 800 tipo pistón. Construcción cuerpo y tapa acero forjado astm a105n. Material de cierre asiento con stellite. Pistón: astm a182-f6a. (trim#8/xu). Tapa atornillada. Extremos roscados npt. Medida 2". Código EAN: 8428381246138
