# Mirilla de turbulencia doble cristal, referencia 2240 05 de Genebre. Rosca gas inox-316 3/4' - De Genebre

- Propiedad del archivo: CONSTRUNARIO
- Formato: FIEBDC-3/2012
- Programa: Construnario Versión 3.51
- Fecha de los precios: 28/04/2022
- Divisa: EUR

**GEN2240 05** u Mirilla de turbulencia doble cristal, referencia 2240 05 de Genebre. Rosca gas inox-316 3/4' - De Genebre
Precio: 124.04
Mirillas de turbulencia doble cristal. Construcción cuerpo acero inox. Aisi 316. Extremos rosca gas din 2999. Cristal normal con tratamiento térmico. Bajo demanda cristal "Pyrex". Presión máx. De trabajo: 16 kgs/cm2 a 50ºc. Temperatura max. De trabajo: 200ºc a 10 kg/cm2. Medida 3/4". Código EAN: 8428381020707
