# Válvula de alivio de presión, referencia 2259 08 09 de Genebre. 1 1/2'' x 2'' - De Genebre

- Propiedad del archivo: CONSTRUNARIO
- Formato: FIEBDC-3/2012
- Programa: Construnario Versión 3.51
- Fecha de los precios: 28/04/2022
- Divisa: EUR

**GEN2259 08 09 11** u Válvula de alivio de presión, referencia 2259 08 09 de Genebre. 1 1/2'' x 2'' - De Genebre
Precio: 663.76
Extremo bridado PN25 (entrada) según EN 1092-1 y rosca gas BSP s/ ISO228/1 (salida). Construcción: Acero Inoxidable 1.4408 (CF8M). Cierre PTFE. Tara entre 0,5 barg y 25 barg. Presión máxima de trabajo 25 bar. Temperatura de trabajo -20ºC +200ºC Código EAN: 8434055039845
