# Purgador termodinámico con filtro incorporado, referencia 2260 04 de Genebre. 1/2' - De Genebre

- Propiedad del archivo: CONSTRUNARIO
- Formato: FIEBDC-3/2012
- Programa: Construnario Versión 3.51
- Fecha de los precios: 28/04/2022
- Divisa: EUR

**GEN2260 04** u Purgador termodinámico con filtro incorporado, referencia 2260 04 de Genebre. 1/2' - De Genebre
Precio: 184.67
Purgador termodinámico con filtro incorporado. Pn 16. Rosca gas. Cuerpo fundición nodular. Interno inox. Tamiz inox. Temp. Máx. 220ºc. Medida 1/2". Código EAN: 8428381136613
