# Válvula reductora de presión pilotada, referencia 2274 09 de Genebre. 2'' - De Genebre

- Propiedad del archivo: CONSTRUNARIO
- Formato: FIEBDC-3/2012
- Programa: Construnario Versión 3.51
- Fecha de los precios: 28/04/2022
- Divisa: EUR

**GEN2274 09** u Válvula reductora de presión pilotada, referencia 2274 09 de Genebre. 2'' - De Genebre
Precio: 2649.10
Conexión rosca gas BSP s/ISO 228/1, disponible con rosca NPT (2274N). Construcción: Acero al Carbono 1.0619 (WCB). Presión de entrada máxima 25 bar. Presión de salida desde 0,5 a 12 bar. Temperatura máxima de trabajo 260ºC. Código EAN: 8434055028351
