# Válvula reductora de presión, vapor, referencia 2280 06 de Genebre. 1' - De Genebre

- Propiedad del archivo: CONSTRUNARIO
- Formato: FIEBDC-3/2012
- Programa: Construnario Versión 3.51
- Fecha de los precios: 28/04/2022
- Divisa: EUR

**GEN2280 06** u Válvula reductora de presión, vapor, referencia 2280 06 de Genebre. 1' - De Genebre
Precio: 462.44
Válvula reductora de presión vapor. Pn 16. Rosca gas. Cuerpo bronce. Tapa aleación de aluminio. Presión máx. Entrada 16 kg/cm2. Presión salida: 0.5-10 kg/cm2. Medida 1". Código EAN: 8428381136699
